# Wartung nach DIN VDE 0105-100 und DIN VDE 0702
Angebotsaufforderung (GAEB DA XML 3.3, DA83)
Projekt: 004
Währung: EUR
Bieterkommentare zugelassen: nein
Erstellt mit: COSOBA-AVA-SYSTEM V7.9.5.0/ GXML Toolbox V3.3 R20210630, AVA.relax, 08.06.2026

## DIN VDE 0105-100, DIN VDE 0702 und DIN VDE 0113-1
Gegenstand der Preisabfrage ist der Abschluss eines Rahmenvertrages über einen 1 Jahresvertrag, mit der Option zur jährlichen Verlängerung bis zur max. Vertragslaufzeit von 4 Jahren, für die Inspektion von ortsfesten elektrischen Anlagen nach DIN VDE 0105-100, DIN VDE 0702 und DIN VDE 0113-1, in Gebäuden der Stadtverwaltung Worms. Der Vertrag verlängert sich automatisch um jeweils ein Jahr, wenn er nicht mit einer Frist von drei Monaten vor Ablauf von einem Vertragspartner gekündigt wird.

Diese Preisanfrage umfasst die Arbeiten und Leistungen gemäß Leistungsverzeichnis. Der potentielle Kostenrahmen wird bei Vertragsabschluss für die Laufzeit von vier Jahren angegeben. Auf die Auszahlungen dieser Vergütung besteht kein Rechtsanspruch und wird nach tatsächlicher Leistungserbringung abgerechnet. Der Auftraggeber verpflichtet sich innerhalb der Laufzeit des Vertrages, Arbeiten aus dem Leistungsspektrum des Leistungsverzeichnis überwiegend an den Auftragnehmer zu vergeben.

Die Massen des Leistungsverzeichnisses sind nur geschätzt, ein Anspruch auf eine vollständige Beauftragung besteht nicht. Die Mengenermittlung für die Abrechnung der Leistung erfolgt nach Aufmaß.

 Folgende Leistungen können abgerufen werden:
- Bestandserfassung der Elektroverteiler und Stromkreise.
- Prüfung von ortsfesten elektrischen Anlagen nach DIN VDE 0105-100.
- Prüfung von ortsfesten elektrischen Betriebsmitteln nach DIN VDE 0702.
- Prüfung von ortsfesten elektrischen Maschinen nach DIN VDE 0113-1.

Rechtsgrundlagen und Vorschriften:
Es gilt deutsches Recht.

Bei Widersprüchen gelten nacheinander:
1.  Diese Ausschreibungsunterlagen einschließlich der Anlagen.
2.  Die Vergabeordnung für Leistungen (VGV & VOL/B).
3.  Die Vorschriften des Bürgerlichen Gesetzbuches (BGB).

Eigene Vertragsbedingungen des Bieters dürfen dem Angebot nicht zugrunde gelegt werden.

Als Gerichtsstand wird Worms festgelegt.

Bei Auslegung des Vertrages ist ausschließlich der in deutscher Sprache abgefasste Vertragswortlaut verbindlich. Erklärungen und Verhandlungen erfolgen in deutscher Sprache. Für die Regelung der vertraglichen und außervertraglichen Beziehungen zwischen den Vertragspartnern gilt ausschließlich das Recht der Bundesrepublik Deutschland und für ein eventuell gerichtliches Verfahren das Prozessrecht der Bundesrepublik Deutschland.

Pflichten des Auftragsnehmers
1. Die Leistungen sind so auszuführen, dass Betriebsbereitschaft und Sicherheit gewährleistet sind. Die allgemein anerkannten Regeln der Technik, die gesetzlichen Bestimmungen und Schutzvorschriften, insbesondere die Unfallverhütungsvorschriften, sind zu beachten.

2. Der Auftragnehmer oder die Bewerbergemeinschaft hat die Leistung mit seinem Betrieb oder mit ihren Betrieben zu erbringen.

3. Auf Mängel oder Schäden hat der Auftragnehmer den Auftraggeber unverzüglich schriftlich hinzuweisen.

4. Alle Termine in den zu prüfenden Objekten werden vom Auftragnehmer eigenverantwortlich koordiniert. Die Kontaktdaten der jeweiligen Ansprechpartner werden dem AN zur Verfügung gestellt.

Vergütung:
Für die Arbeiten und Leistungen sind Einheitspreise anzugeben.
Mit diesen Einheitspreisen sind abgegolten:
- Arbeitsleistungen.
- Arbeitsmaterialien.
- Nebenkosten wie An- und Abfahrtskosten, Transportkosten, Auslösungen, Tage- und Übernachtungsgelder, Schmutz- und Erschwerniszulagen, Überstunden- sowie Sonn- und Feiertagszuschläge.

Das anzufertigende Aufmaß ist Grundlage der Rechnungslegung. Die Rechnungen sind für jede Liegenschaft separat auszustellen. Hinsichtlich Art und Anzahl werden nur die tatsächlich geleisteten Positionen in Rechnung gestellt.

Aufmaß:
Über die Leistungen ist ein Aufmaß zu fertigen, das mindestens folgende Angaben enthalten muss:
- Objekt-Nr. und  Anschrift.
- Datum / Uhrzeit der Leistungserbringung.
- ausgeführte Leistungen.
- Stundennachweise.

Liegenschaften:
Alle Gebäude befinden sich im Stadtgebiet von Worms. Die Leistungen gemäß Leistungsverzeichnis sind nach AG-seitiger Vorgabe Auszuführen.

Ausführungskapazitäten:
Für die Ausführung der Leistungen werden ausreichende personelle Kapazitäten seitens des Auftragnehmers vorgehalten. Etwa 25% aller im LV beschriebenen Leistungen, sind innerhalb eines Jahres zu erbringen.

Qualität:
Der Auftragnehmer hat alle Leistungen fachgerecht sowie gemäß den geltenden technischen Regelwerken auszuführen. Das eingesetzte Prüfpersonal muss die Anforderungen an eine zur Prüfung befähigte Person gemäß TRBS 1203 sowie an eine Elektrofachkraft (EFK) erfüllen. Entsprechende Qualifikationsnachweise sind auf Verlangen vorzulegen. Mit Abgabe des Angebots erkennt der Auftragnehmer die Vertragsbedingungen und Vorbemerkungen des Auftraggebers vorbehaltlos an.

Aufteilung des Auftragsvolumens:
Die Auswahl und Reihenfolge der Objekte obliegt allein dem Wormser Immobilienmanagement (Abt. 8.5). Eine gleichmäßige Aufteilung der Prüfarbeiten über die max. Vertragslaufzeit wird angestrebt.

Vertraulichkeit und Geheimhaltung:
Der Bieter verpflichtet sich, alle den Auftraggeber betreffenden Informationen, welche er während des Ausschreibungsverfahrens und ggf. durch weitere Geschäftsbeziehung erhält, als Geschäftsgeheimnis zu behandeln. Er darf die Ausschreibungsunterlagen ohne Zustimmung des Auftraggebers Dritten weder überlassen noch sonst zugänglich machen.

## Objektliste
Objektliste

Alle Positionen des Leistungsverzeichnisses beziehen sich auf die folgenden Objekte:

Der auf vier Jahre angelegte Prüfzyklus, dessen Leistungen in den nachfolgenden Titeln und Positionen beschrieben sind, wurde bereits einmal vollständig durchlaufen. Zum Zeitpunkt der Leistungsverzeichnis-Bearbeitung waren noch nicht alle Prüfarbeiten abgeschlossen.
Die Mengenangaben in der Objektliste sind deshalb nicht vollständig. Ein Fragezeichen in der Objektliste steht für noch nicht ermittelte Stückzahlen.

Zu Pos. 2 VT  Verteilung, SD  Steckdose, SK  Stromkreis u. RCD  Fehlerstromschutzschalter (alle Angaben in Stück)
Zu Pos. 3 VT  Verteilung, SD  Steckdose, SK  Stromkreis u. RCD  Fehlerstromschutzschalter (alle Angaben in Stück)
Zu Pos. 4 Anzahl der Geräte (alle Angaben in Stück)
Zu Pos. 5 Anzahl der Geräte (alle Angaben in Stück)

Ortsverwaltungen (OV)

        - OV Abenheim Wonnegaustraße 56, 67550 Abenheim
  Pos.2 (VT=1 / SD=19 / SK=13 / RCD=0)
  Pos.3 (VT=? / SD=? / SK=? / RCD=?)
  Pos.4 (=1)
        - OV Ortsverwaltung Heppenheim Kirchhofplatz 9, 67551 Heppenheim
        - OV Heppenheim Mietwohnung
  Pos.2 (VT=2 / SD=44 / SK=46 / RCD=3)
  Pos.3 (VT=? / SD=? / SK=? / RCD=?)
  Pos.4 (=?)
        - OV Herrnsheim Herrnsheimer Hauptstraße 9, 67550 Herrnsheim
  Pos.2 (VT=1 / SD=22 / SK=12 / RCD=1)
  Pos.3 (VT=? / SD=? / SK=? / RCD=?)
  Pos.4 (=?)
        - OV Hochheim Binger Straße 63, 67549 Hochheim
  Pos.2 (VT=4 / SD=67 / SK=46 / RCD=4)
  Pos.3 (VT=? / SD=? / SK=? / RCD=?)
  Pos.4 (=1)
        - OV Horchheim Obere Hauptstraße 12, 67551 Horchheim
        - OV Horchheim Mietwohnung
  Pos.2 (VT=1 / SD=66 / SK=33 / RCD=2)
  Pos.3 (VT=? / SD=? / SK=? / RCD=?)
  Pos.4 (=?)
        - OV Ibersheim Killenfeldstraße 25, 67550 Ibersheim
        - OV Ibersheim Kiga "Zwergenvilla"
        - OV Ibersheim Mehrzweckhalle
  Pos.2 (VT=3 / SD=79 / SK=92 / RCD=25)
  Pos.3 (VT=? / SD=? / SK=? / RCD=?)
  Pos.4 (=?)
        - OV Leiselheim Adam-Riese-Straße 2, 67549 Leiselheim
  Pos.2 (VT=5 / SD=140 / SK=64 / RCD=1)
  Pos.3 (VT=? / SD=? / SK=? / RCD=?)
  Pos.4 (=?)
        - OV Neuhausen Kirchgasse 7, 67547 Heuhausen
  Pos.2 (VT=3 / SD=54 / SK=64 / RCD=31)
  Pos.3 (VT=? / SD=? / SK=? / RCD=?)
  Pos.4 (=?)
        - OV Pfeddersheim Schlossstraße 48, 67547 Pfeddersheim
  Pos.2 (VT=6 / SD=90 / SK=116 / RCD=7)
  Pos.3 (VT=? / SD=? / SK=? / RCD=?)
  Pos.4 (=?)
        - OV Rheindürkheim Eduard-Paret-Straße 25, 67459 Rheindürkheim
  Pos.2 (VT=3 / SD=27 / SK=33 / RCD=10)
  Pos.3 (VT=? / SD=? / SK=? / RCD=?)
  Pos.4 (=?)
- OV Weinsheim Weinsheimer Postweg 12, 67551 Weinsheim
  Pos.2 (VT=? / SD=? / SK=? / RCD=?)
  Pos.3 (VT=? / SD=? / SK=? / RCD=?)
  Pos.4 (=?)
- OV Wiesoppenheim Theodor-Strom-Straße 67, 67551 Wiesoppenheim
        - OV Wiesoppenheim Feuerwehr
  Pos.2 (VT=6 / SD=96 / SK=84 / RCD=19)
  Pos.3 (VT=? / SD=? / SK=? / RCD=?)
  Pos.4 (=?)

Sportstätten

        - Jahnwiese (Sportplatzumkleide) Philosophenstraße 12, 67547 Worms
  Pos.2 (VT=1 / SD=20 / SK=15 / RCD=3)
  Pos.3 (VT=? / SD=? / SK=? / RCD=?)
  Pos.4 (=?)
  Pos.5 (=?)
        - Nikolaus-Dörr-Halle Mainzer Straße 51, 67547 Worms
  Pos.2 (VT=12 / SD=134 / SK=219 / RCD=21)
  Pos.3 (VT=? / SD=? / SK=? / RCD=?)
  Pos.4 (=?)
  Pos.5 (=?)
        - Sporthalle Carl-Villinger Str. 9
  Pos.2 (VT=? / SD=? / SK=? / RCD=?)
  Pos.3 (VT=? / SD=? / SK=? / RCD=?)
  Pos.4 (=?)
  Pos.5 (=?)
        - Stadion Alzeyer Straße 131, 67549 Worms
  Pos.2 (VT=15 / SD=89 / SK=232 / RCD=16)
  Pos.3 (VT=2 / SD=5 / SK=30 / RCD=?)
  Pos.4 (=?)
  Pos.5 (=?)
        - Tennisclub Berliner Str. 91
  Pos.2 (VT=9 / SD=153 / SK=86 / RCD=8)
  Pos.3 (VT=? / SD=? / SK=? / RCD=?)
  Pos.4 (=?)
  Pos.5 (=?)

Asylbewerberwohnheime

- Asylbewerberwohnheim Bensheimer Straße 60, 67547 Worms
  Pos.2 (VT=41 / SD=468 / SK=300 / RCD101)
  Pos.3 (VT=? / SD=? / SK=? / RCD=?)
  Pos.4 (=?)
        - Asylbewerberwohnheim Zellertalstraße 9a, 67547 Worms
  Pos.2 (VT=7 / SD=116 / SK=85 / RCD=12)
  Pos.3 (VT=? / SD=? / SK=? / RCD=?)
  Pos.4 (=?)
        - Asylbewerberwohnheim Salamandergelände Speyrer Schlag, 67547 Worms
  Pos.2 (VT=135 / SD=693 / SK=734 / RCD=202)
  Pos.3 (VT=? / SD=? / SK=? / RCD=?)
  Pos.4 (=?)

Grillhütten

- Grillhütte Horchheim Horchheimer Bahnhofstr.47, 67551 Horchheim
  Pos.2 (VT=1 / SD=10 / SK=15 / RCD=2)
        - Grillhütte Pfeddersheim Nähe im Bruch& Bogensportverein, 67551 Pfeddersheim
  Pos.2 (VT=1 / SD=5 / SK=7 / RCD=1)

Verwaltungsgebäude

        - Rathaus Marktplatz 2, 67547 Worms
  Pos.2 (VT=44 / SD=1736 / SK=1095 / RCD=188)
  Pos.3 (VT=2 / SD=? / SK=22 / RCD=?)
  Pos.4 (=18)
  Pos.5 (=15)
        - Haus zur Münze Marktplatz 10, 67547 Worms
  Pos.2 (VT=10 / SD=253 / SK=261 / RCD=56)
  Pos.3 (VT=1 / SD=? / SK=15 / RCD=?)
  Pos.4 (=9)
  Pos.5 (=3)
        - Gelände Monsheimer Straße Monsheim Straße 41, 67549 Worms
        - Gebäude Wormser Immobilienmanagement
        - Gebäude EBWO
  Pos.2 (VT=22 / SD=252 / SK=537 / RCD=88)
  Pos.3 (VT=4 / SD=10 / SK=90 / RCD=3)
  Pos.4 (=?)
  Pos.5 (=?)
        - Schulbuchausleihe (Halle 09) Johann-Braun-Straße 19, 67551 Worms
  Pos.2 (VT=4 / SD=68 / SK=113 / RCD=15)
  Pos.3 (VT=? / SD=? / SK=? / RCD=?)
  Pos.4 (=?)
  Pos.5 (=?)
        - Hohenstaufenring 2a Hohenstaufenring 2a, 67547 Worms
  Pos.2 (VT=14 / SD=56 / SK=352 / RCD=27)
  Pos.3 (VT=1 / SD=? / SK=3 / RCD=?)
  Pos.4 (=7)
  Pos.5 (=1)
        - Schuldnerberatung Hohenstaufenring 2a, 67547 Worms
  Pos.2 (VT=2 / SD=12 / SK=29 / RCD=6)
  Pos.3 (VT=1 / SD=? / SK=30 / RCD=?)
  Pos.4 (=?)
  Pos.5 (=?)

Feuerwachen

        - Hauptfeuerwache Worms Kyffhäuser Straße 6, 67547 Worms
  Pos.2 (VT=15 / SD=715 / SK=479 / RCD=122)
  Pos.3 (VT=1 / SD=? / SK=30 / RCD=?)
  Pos.4 (=15)
  Pos.5 (=18)
        - Feuerwache Heppenheim Pfälzer-Wald-Straße 1, 67551 Heppenheim
  Pos.2 (VT=3 / SD=48 / SK=51 / RCD=19)
  Pos.3 (VT=? / SD=? / SK=? / RCD=?)
  Pos.4 (=6)
  Pos.5 (=1)
        - Feuerwache Pfeddersheim Kurt-Schumacher-Straße 1, 67551 Pfeddersheim
  Pos.2 (VT=4 / SD=123 / SK=99 / RCD=16)
  Pos.3 (VT=? / SD=? / SK=? / RCD=?)
  Pos.4 (=?)
  Pos.5 (=?)
        - Feuerwache Abenheim An der Eiche 9, 67550 Abenheim
        - Feuerwache Abenheim Mehrzweckhalle
  Pos.2 (VT=6 / SD=83 / SK=216 / RCD=9)
  Pos.3 (VT=? / SD=? / SK=? / RCD=?)
  Pos.4 (=?)
  Pos.5 (=?)
        - Feuerwache Rheindürkheim Rheinuferstraße 20, 67550 Rheindürkheim
  Pos.2 (VT=2 / SD=57 / SK=36 / RCD=18)
  Pos.3 (VT=? / SD=? / SK=? / RCD=?)
  Pos.4 (=?)
  Pos.5 (=?)

Schulen

        - Klausenbergschule Weingartenstraße 5, 67550 Abenheim
        - Klausenberg Grundschule
        - Klausenberg Grundschule (Von-Kettler-Straße 15)
        - Klausenberg Intellektuell-kognitiv beeinträchtigten Schule
        - Klausenberg Sporthalle
  Pos.2 (VT=59 / SD=296 / SK=462 / RCD=98)
  Pos.3 (VT=? / SD=? / SK=? / RCD=?)
  Pos.4 (=51)
  Pos.5 (=1)
        - Neusatzschule Willy-Brand-Ring 5, 67547 Worms
        - Neusatz Grundschule
        - Neusatz VHS
        - Neusatz Sonderschule
        - Neusatz Sporthalle
        - Neusatz Werkdienstwohnung
  Pos.2 (VT=23 / SD=650 / SK=496 / RCD=33)
  Pos.3 (VT=2 / SD=3 / SK=64 / RCD=1)
  Pos.4 (=23)
  Pos.5 (=2)
        - Pestalozzischule Bensheimer Straße 45, 67547 Worms
        - Pestalozzi Grundschule
        - Pestalozzi Kinderhort
        - Pestalozzi Sporthalle
  Pos.2 (VT=14 / SD=390 / SK=392 / RCD=145)
  Pos.3 (VT=1 / SD=2 / SK=30 / RCD=?)
  Pos.4 (=31)
  Pos.5 (=3)
        - Diesterwegschule Nievergoltstraße 63, 67549 Worms
        - Diesterweg Grundschule
        - Diesterweg Pfrimmtal RS+
        - Diesterweg Sporthalle
        - Diesterweg Mensa
  Pos.2 (VT=35/ SD=349 / SK=459 / RCD=58)
  Pos.3 (VT=2 / SD=? / SK=50 / RCD=2)
  Pos.4 (=13)
  Pos.5 (=4)
        - Kerschensteinerschule Neubachstraße 57, 67551 Horchheim
        - Kerschensteiner Grundschule
        - Kerschensteiner IGS Nelly-Sachs
        - Kerschensteiner Mehrzweckhalle
        - Kerschensteiner Sporthalle
        - Kerschensteiner Kindergarten "Das kleine Meer"
  Pos.2 (VT=58 / SD=2097 / SK=2148 / RCD=431)
  Pos.3 (VT=7 / SD=10 / SK=130 / RCD=10)
  Pos.4 (=?)
  Pos.5 (=?)
        - Paternusschule Grabenstraße 50, 67551 Worms
        - Paternus Grundschule
        - Paternus Pfrimmtal RS+
        - Paternus Sporthalle
        - Paternus Kindergarten
  Pos.2 (VT=27 / SD=323 / SK=566 / RCD=117)
  Pos.3 (VT=2 / SD=2 / SK=75 / RCD=?)
  Pos.4 (=40)
  Pos.5 (=1)
        - Staudingeschule Kurfürstenstraße 20, 67549 Neuhausen
        - Staudinger Grundschule
        - Staudinger Containeranlage (Eckenbertstr. 5)
        - Staudinger Sporthalle
        - Staudinger Mensa
  Pos.2 (VT=18 / SD=834 / SK=695 / RCD=165)
  Pos.3 (VT=2 / SD=3 / SK=75 / RCD=1)
  Pos.4 (=20)
  Pos.5 (=4)
        - Westend Realschule Röderstraße 2, 67549 Worms
        - Westend RS
        - Westend RS Sporthalle
        - Westend RS Mietwohnung (Einfamilienhaus)
  Pos.2 (VT=21 / SD=732 / SK=499 / RCD=46)
  Pos.3 (VT=2 / SD=5 / SK=75 / RCD=1)
  Pos.4 (=25)
  Pos.5 (=3)
        - Westend Grundschule Von-Steuben-Straße 11, 67549 Worms
        - Westend GS
        - Westend GS II
        - Westend GS Sporthalle
  Pos.2 (VT=11 / SD=576 / SK=330 / RCD=132)
  Pos.3 (VT=3 / SD=5 / SK=75 / RCD=2)
  Pos.4 (=41)
  Pos.5 (=1)
        - Karmeliter Realschule Goethestraße 10a, 67549 Worms
        - Karmeliter RS+
        - Karmeliter RS Sporthalle
  Pos.2 (VT=30 / SD=856 / SK=1068 / RCD=252)
  Pos.3 (VT=3 / SD=5 / SK=75 / RCD=?)
  Pos.4 (=44)
  Pos.5 (=9)
        - Karmeliter Grundschule Karmeliter Straße 3, 67547 Worms
        - Karmeliter GS
        - Karmeliter GS Sporthalle
        - Karmeliter GS Kindergarten
  Pos.2 (VT=6 / SD=378 / SK=187 / RCD=59)
  Pos.3 (VT=2 / SD=2 / SK=45 / RCD=1)
  Pos.4 (=?)
  Pos.5 (=?)
        - Geschwister Scholl Schule Elisabeth-Groß-Platz 1, 67547 Worms
        - Geschwister Scholl Grundschule
        - Geschwister Scholl Mensa
        - Geschwister Scholl Sonderschule
        - Geschwister Scholl Sporthalle
        - Geschwister Scholl Hallenbad
        - Geschwister Scholl Containeranlage
  Pos.2 (VT=15 / SD=385 / SK=517 / RCD=66)
  Pos.3 (VT=2 / SD=12 / SK=75 / RCD=5)
  Pos.4 (=?)
  Pos.5 (=?)
        - Bildungszentrum BIZ Von-Steuben-Straße 31, 67549 Worms
        - BIZ Karl-Hoffman-Schule/BIZ I
        - BIZ Ilse-Lang-Schule (ehem. BBS III)
        - BIZ II Gauß-Gymnasium / Rudi-Stephan-Gymnasium
        - BIZ Kiosk Werkstatt
        - BIZ Kiosk Gauß / Rudi-Stephan-Gymnasium
        - BIZ Sporthalle
        - Heizzentrale / Werkstatt
        - BIZ Mensa
        - BIZ Außenanlage
  Pos.2 (VT=51 / SD=1988 / SK=1585 / RCD=242)
  Pos.3 (VT=7 / SD=10 / SK=180 / RCD=10)
  Pos.4 (=4)
  Pos.5 (=?)
        - Ernst-Ludwig-Schule Barbarossaplatz 1, 67547 Worms
        - Ernst-Ludwig Grundschule
        - Ernst-Ludwig Sporthalle
        - Ernst-Ludwig Kindergarten "Spiel und Lernstube"
  Pos.2 (VT=16 / SD=413 / SK=569 / RCD=141)
  Pos.3 (VT=3 / SD=5 / SK=95 / RCD=5)
  Pos.4 (=3)
  Pos.5 (=?)
        - Grundschule Heppenheim Kirchofplatz 1, 67547 Worms
        - GS Heppenheim
        - GS Heppenheim / Jakob-Schöner-Schule
        - GS Heppenheim Sporthalle
  Pos.2 (VT=6 / SD=170 / SK=149 / RCD=20)
  Pos.3 (VT=1 / SD=2 / SK=45 / RCD=?)
  Pos.4 (=?)
  Pos.5 (=?)
        - Grundschule Herrnsheim Höhenstraße 19, 67550 Herrnsheim
        - GS Herrnsheim
        - GS Herrnsheim Sporthalle
  Pos.2 (VT=9 / SD=403 / SK=241 / RCD=22)
  Pos.3 (VT=1 / SD=2/ SK=45 / RCD=?)
  Pos.4 (=20)
  Pos.5 (=?)
        - Grundschule Rheindürkheim Schulstraße 2, 67550 Rheindürkheim
        - GS Rheindürkheim
        - GS Rheindürkheim Sporthalle
        - GS Rheindürkheim 2 Mietwohnungen
        - GS Rheindürkheim Sportplatz
  Pos.2 (VT=10 / SD=298 / SK=176 / RCD=13)
  Pos.3 (VT=1 / SD=? / SK=45 / RCD=1)
  Pos.4 (=23)
  Pos.5 (=4)
        - Grundschule Wiesoppenheim Losengewann 32, 67551 Wiesoppenheim
        - GS Wiesoppenheim
        - GS Wiesoppenheim Sporthalle
  Pos.2 (VT=2 / SD=150 / SK=78 / RCD=9)
  Pos.3 (VT=? / SD=? / SK=? / RCD=?)
  Pos.4 (=12)
  Pos.5 (=?)
        - Nibelungenschule Karl-Hoffmann-Anlage 2, 67547 Worms
        - Nibelungen HS
        - Nibelungen Sporthalle
        - Nibelungen Werkdienstwohnung
  Pos.2 (VT=71 / SD=643 / SK=719 / RCD=131)
  Pos.3 (VT=2 / SD=10 / SK=105 / RCD=3)
  Pos.4 (=?)
  Pos.5 (=?)
        - Eleonorengymnasium Karlsplatz 3, 67549 Worms
        - ELO Kiosk
        - ELO
        - ELO Sporthalle Neubau
        - ELO Mietwohnung
        - ELO Hallenbad Brucknerstraße 1
        - ELO Aussenanlage
  Pos.2 (VT=7 / SD=224 / SK=226 / RCD=17)
  Pos.3 (VT=? / SD=? / SK=? / RCD=?)
  Pos.4 (=?)
  Pos.5 (=?)

Kindergärten

        - Kiga "Am BIZ" Von-Steuben-Straße 31, 67549 Worms
  Pos.2 (VT=? / SD=? / SK=? / RCD=?)
  Pos.3 (VT=? / SD=? / SK=? / RCD=?)
  Pos.4 (=?)
        - Kiga "Abrahams Kinder" Würdtweinstraße 23, 67549 Worms
  Pos.2 (VT=2 / SD=38 / SK=27 / RCD=1)
  Pos.3 (VT=? / SD=? / SK=? / RCD=?)
  Pos.4 (=6)
        - Kiga "Ahornweg" Ahornweg 11, 6754 Worms
  Pos.2 (VT=3 / SD=37/ SK=43 / RCD=17)
  Pos.3 (VT=? / SD=? / SK=? / RCD=?)
  Pos.4 (=7)
        - Kiga "Anne Frank" Judengasse 6, 67547 Worms
  Pos.2 (VT=1 / SD=50 / SK=100 / RCD=9)
  Pos.3 (VT=? / SD=? / SK=? / RCD=?)
  Pos.4 (=?)
        - Kiga "Spiel -u. Lernstube" Boosstraße 3, 67547 Worms
  Pos.2 (VT=2 / SD=71 / SK=100 / RCD=12)
  Pos.3 (VT=? / SD=? / SK=? / RCD=?)
  Pos.4 (=?)
        - Kiga "Farbklecks" Wachenheimer Straße 6g, 67549 Worms
  Pos.2 (VT=2 / SD=75 / SK=56 / RCD=11)
  Pos.3 (VT=? / SD=? / SK=? / RCD=?)
  Pos.4 (=5)
        - Kiga "Pusteblume" Heinrich-von-Gagern 1-3, 67549 Worms
  Pos.2 (VT=3 / SD=119 / SK=63 / RCD=4)
  Pos.3 (VT=? / SD=? / SK=? / RCD=?)
  Pos.4 (=2)
        - Kiga "Kindergarten93" Theodor-Heuß-Straße 81, 67549 Neuhausen
  Pos.2 (VT=3 / SD=82 / SK=90 / RCD=13)
  Pos.3 (VT=? / SD=? / SK=? / RCD=?)
  Pos.4 (=12)
        - Kiga "Kleines Blau" Paracelsusstraße 10, 67550 Herrnsheim
  Pos.2 (VT=2 / SD=74 / SK=34 / RCD=2)
  Pos.3 (VT=? / SD=? / SK=? / RCD=?)
  Pos.4 (=?)
        - Kiga "Ludwigstraße" Ludwigstraße 31, 67547 Worms
        - Kiga "Ludwigstraße" Ikos
  Pos.2 (VT=4 / SD=52 / SK=110 / RCD=19)
  Pos.3 (VT=? / SD=? / SK=? / RCD=?)
  Pos.4 (=?)
        - Kiga "Sonnenblumen" Mühltalweg 10, 67551 Heppenheim
  Pos.2 (VT=1 / SD=39 / SK=79 / RCD=12)
  Pos.3 (VT=? / SD=? / SK=? / RCD=?)
  Pos.4 (=?)
        - Kiga "Sonnenschein" Freiherr-vom-Stein-Straße12, 67551 Pfeddersheim
  Pos.2 (VT=3 / SD=48 / SK=46 / RCD=5)
  Pos.3 (VT=? / SD=? / SK=? / RCD=?)
  Pos.4 (=4)
        - Kiga "Villa Augustin" Augustinerstraße 14-16, 67547 Worms
  Pos.2 (VT=4 / SD=38 / SK=64 / RCD=6)
  Pos.3 (VT=? / SD=? / SK=? / RCD=?)
  Pos.4 (=8)
        - Kiga "Villa Kunterbunt" Leharstraße 21, 67551 Pfeddersheim
  Pos.2 (VT=3 / SD=67 / SK=57 / RCD=4)
  Pos.3 (VT=? / SD=? / SK=? / RCD=?)
  Pos.4 (=?)
        - Kiga "Arche Noah" Schürmannstraße 19, 67550 Rheindürkheim
  Pos.2 (VT=6 / SD=86 / SK=73 / RCD=3)
  Pos.3 (VT=? / SD=? / SK=? / RCD=?)
  Pos.4 (=?)
        - Kiga "Liebenauer Feld" Von-Steuben-Straße 22, 67549 Worms
  Pos.2 (VT=4 / SD=165 / SK=117 / RCD=20)
  Pos.3 (VT=? / SD=? / SK=? / RCD=?)
  Pos.4 (=7)
        - Kiga "Pfiffligheim" Alzeyer Straße 284, 67549 Worms
  Pos.2 (VT=4 / SD=185 / SK=137 / RCD=52)
  Pos.3 (VT=0 / SD=0 / SK=0 / RCD=0)
  Pos.4 (=9)

Kulturstätten

        - Schloss Herrnsheim Herrnsheimer Hauptstraße 1, 67550 Herrnsheim
        - Schloss Herrnsheim AWO
        - Schloss Herrnsheim Orangerie
        - Schloss Herrnsheim Hauptgebäude
        - Schloss Herrnsheim Soldatenbau
        - Schloss Herrnsheim Kronenbau
  Pos.2 (VT=19 / SD=2268 / SK=270 / RCD=29)
  Pos.3 (VT=? / SD=? / SK=? / RCD=?)
  Pos.4 (=?)
  Pos.5 (=?)
        - Museum Weckerlingsplatz 7, 67547 Worms
        - Verwaltung Museum
  Pos.2 (VT=15 / SD=488 / SK=833 / RCD=148)
  Pos.3 (VT=? / SD=? / SK=? / RCD=?)
  Pos.4 (=12)
  Pos.5 (=2)
        - Musikschule Gewerbeschulstraße 20, 67549 Worms
        - Jugendmusikschule Kiga "Arbeiterwohlfahrt"
        - Prinz-Carl-Anlage 25 (Musikschule): Prinz-Carl-Anlage 25, 67547 Worms
  Pos.2 (VT=6 / SD=219 / SK=143 / RCD=13)
  Pos.3 (VT=? / SD=? / SK=? / RCD=?)
  Pos.4 (=?)
  Pos.5 (=?)
        - Raschihaus Hintere Judengasse 6, 67547 Worms
        - Sterngasse 11a
        - Synagoge: Synagogenplatz, 67547 Worms
        - Mikwe: Synagogenplatz, 67547 Worms
  Pos.2 (VT=3 / SD=115 / SK=118 / RCD=7)
  Pos.3 (VT=? / SD=? / SK=? / RCD=?)
  Pos.4 (=13)
  Pos.5 (=?)
        - Nibelungenmuseum Fischerpförtchen 10, 67547 Worms
  Pos.2 (VT=7 / SD=136 / SK=135 / RCD=120)
  Pos.3 (VT=? / SD=? / SK=? / RCD=?)
  Pos.4 (=?)
  Pos.5 (=?)

Soziale Einrichtungen

        - Heimatmuseum Abenheim An der Kirche 1, 67550 Abenheim
  Pos.2 (VT=4 / SD=70 / SK=56 / RCD=2)
  Pos.3 (VT=? / SD=? / SK=? / RCD=?)
  Pos.4 (=?)
        - Alte Schule Horchheim Backhausstraße 7, 67551 Horchheim
  Pos.2 (VT=? / SD=? / SK=? / RCD=?)
  Pos.3 (VT=? / SD=? / SK=? / RCD=?)
  Pos.4 (=?)
        - Haus der Jugend Würdtweinstraße 11, 67549 Worms
  Pos.2 (VT=2 / SD=67 / SK=48 / RCD=19)
  Pos.3 (VT=? / SD=? / SK=? / RCD=?)
  Pos.4 (=?)
  Pos.5 (=?)
        - Haus zur Sonne Synagogenplatz 2, 67547 Worms
  Pos.2 (VT=5 / SD=214 / SK=100 / RCD=2)
  Pos.3 (VT=? / SD=? / SK=? / RCD=?)
  Pos.4 (=?)
  Pos.5 (=?)
        - Jugendtreff am Krankenhaus Am Krankenhaus 21, 67550 Herrnsheim
  Pos.2 (VT=13 / SD=53 / SK=57 / RCD=16)
  Pos.3 (VT=? / SD=? / SK=? / RCD=?)
  Pos.4 (=?)
  Pos.5 (=?)
        - Umwelthaus am Schulgarten Hammelsdamm 105, 67547 Worms
  Pos.2 (VT=21 / SD=188 / SK=192 / RCD=131)
  Pos.3 (VT=? / SD=? / SK=? / RCD=?)
  Pos.4 (=?)
  Pos.5 (=?)
        - Jugendverkehrsschule Schannastraße 5, 67549 Worms
  Pos.2 (VT=2 / SD=26 / SK=29 / RCD=0)
  Pos.3 (VT=? / SD=? / SK=? / RCD=?)
  Pos.4 (=?)
  Pos.5 (=?)

Friedhöfe

        - Friedhof Abenheim Klausenbergstraße 22, 67550 Abenheim
  Pos.2 (VT=1 / SD=13 / SK=37 / RCD=1)
  Pos.3 (VT=? / SD=? / SK=? / RCD=?)
  Pos.4 (=?)
        - Friedhof Heppenheim Kleingartenstraße 2, 67550 Abenheim
  Pos.2 (VT=1 / SD=10 / SK=33 / RCD=3)
  Pos.3 (VT=? / SD=? / SK=? / RCD=?)
  Pos.4 (=?)
        - Friedhof Herrnsheim Richard-Knies-Straße 1b, 67550 Herrnsheim
  Pos.2 (VT=1 / SD=28 / SK=22 / RCD=0)
  Pos.3 (VT=? / SD=? / SK=? / RCD=?)
  Pos.4 (=?)
        - Friedhof Hochheimer Höhe Eckenbertstraße 114, 67549 Hochheim
  Pos.2 (VT=5 / SD=73 / SK=147 / RCD=5)
  Pos.3 (VT=? / SD=? / SK=? / RCD=?)
  Pos.4 (=?)
        - Friedhof Horchheim Eckenbertstraße 114, 67549 Hochheim
        - Alte Heilig-Kreuz Kirche Hospitalstraße 20 67551 Worms
  Pos.2 (VT=2 / SD=20 / SK=44 / RCD=8)
  Pos.3 (VT=? / SD=? / SK=? / RCD=?)
  Pos.4 (=?)
        - Friedhof Ibersheim Steinerwaldstraße 14, 67550 Ibersheim
  Pos.2 (VT=2 / SD=16 / SK=22 / RCD=2)
  Pos.3 (VT=? / SD=? / SK=? / RCD=?)
  Pos.4 (=?)
        - Friedhof Leiselheim Dunanstraße 2c, 67549 Leiselheim
  Pos.2 (VT=1 / SD=40 / SK=53 / RCD=1)
  Pos.3 (VT=? / SD=? / SK=? / RCD=?)
  Pos.4 (=?)
        - Friedhof Pfeddersheim Leiselheimer Straße 40, 67551 Pfeddersheim
  Pos.2 (VT=2 / SD=19 / SK=22 / RCD=0)
  Pos.3 (VT=? / SD=? / SK=? / RCD=?)
  Pos.4 (=?)
        - Friedhof Rheindürkheim Nahestraße 9, 67550 Rheindürkheim
  Pos.2 (VT=1 / SD=23 / SK=32 / RCD=2)
  Pos.3 (VT=? / SD=? / SK=? / RCD=?)
  Pos.4 (=?)
        - Friedhof Weinsheim Burgweg 3, 67551 Weinsheim
  Pos.2 (VT=1 / SD=7 / SK=23 / RCD=9)
  Pos.3 (VT=? / SD=? / SK=? / RCD=?)
  Pos.4 (=?)
        - Friedhof Wiesoppenheim Zum Steinbuckel 9c, 67551 Wiesoppenheim
  Pos.2 (VT=1 / SD=31 / SK=29 / RCD=1)
  Pos.3 (VT=? / SD=? / SK=? / RCD=?)
  Pos.4 (=10)
        - Friedhof Pfiffligheim Donnersbergstraße. 70, 67549 Worms
  Pos.2 (VT=1 / SD=4 / SK=8 / RCD=1)
  Pos.3 (VT=? / SD=? / SK=? / RCD=?)
  Pos.4 (=?)
        - Jüdischer Friedhof Willy-Brandt-Ring 21, 67547 Worms
  Pos.2 (VT=1 / SD=12 / SK=10 / RCD=1)
  Pos.3 (VT=? / SD=? / SK=? / RCD=?)
  Pos.4 (=6)

Bedürfnisanstalten

        - Bedürfnisanstalt Rathaus Rathaus, 67547 Worms
  Pos.2 (VT=1 / SD=2 / SK=6 / RCD=1)
  Pos.3 (VT=? / SD=? / SK=? / RCD=?)
  Pos.4 (=?)
        - Bedürfnisanstalt Lutherplatz Lutherplatz, 67549 Worms
  Pos.2 (VT=2 / SD=1 / SK=7 / RCD=2)
  Pos.3 (VT=? / SD=? / SK=? / RCD=?)
  Pos.4 (=?)
        - Bedürfnisanstalt Keltenstraße Keltenstraße 1, 67551 Worms
  Pos.2 (VT=1 / SD=3 / SK=4 / RCD=1)
  Pos.3 (VT=? / SD=? / SK=? / RCD=?)
  Pos.4 (=?)
        - Bedürfnisanstalt Herrnsheim Herrnsheimer Hauptstraße 1, 67550 Herrnsheim
  Pos.2 (VT=1 / SD=1 / SK=4 / RCD=1)
  Pos.3 (VT=? / SD=? / SK=? / RCD=?)
  Pos.4 (=?)

Gärtnerische Unterhaltung

        - Albert-Schulte Minigolf-Anlage
  Pos.2 (VT=1 / SD=21 / SK=31 / RCD=2)
  Pos.3 (VT=? / SD=? / SK=? / RCD=?)
  Pos.4 (=4)
        - GU Baumschule Carl-Villinger-Straße. 43, 67549 Worms
  Pos.2 (VT=7 / SD=78 / SK=66 / RCD=9)
  Pos.3 (VT=? / SD=? / SK=? / RCD=?)
  Pos.4 (=?)
  Pos.5 (=?)
        - Gärtnerunterkunft Festplatz Marktmeisterhäuschen
  Pos.2 (VT=2 / SD=24 / SK=55 / RCD=13)
  Pos.3 (VT=? / SD=? / SK=? / RCD=?)
  Pos.4 (=?)
  Pos.5 (=?)
        - GU Pfeddersheim Schloßstraße. 50, 67551 Worms
  Pos.2 (VT=3 / SD=19 / SK=19 / RCD=5)
  Pos.3 (VT=? / SD=? / SK=? / RCD=?)
  Pos.4 (=?)

Brunnen

        - Springbrunen Heylshof
  Pos.2 (VT=1 / SD=0 / SK=12 / RCD=1)
  Pos.3 (VT=? / SD=? / SK=? / RCD=?)
  Pos.4 (=?)
        - Brunnen Museum Innenhof Inspektion mit Museum
        - Brunnen Rathaus Innenhof Inspektion mit Rathaus
        - Siegfriedbrunnen (HzM)
  Pos.2 (VT=1 / SD=0 / SK=14 / RCD=5)
  Pos.3 (VT=? / SD=? / SK=? / RCD=?)
  Pos.4 (=?)
        - Nibelungenbrunnen
  Pos.2 (VT=1 / SD=2 / SK=2 / RCD=1)
  Pos.3 (VT=? / SD=? / SK=? / RCD=?)
  Pos.4 (=?)
        - Brunnenanlage mit Fisch
  Pos.2 (VT=1 / SD=2 / SK=4 / RCD=3)
  Pos.3 (VT=? / SD=? / SK=? / RCD=?)
  Pos.4 (=?)
        - Winzerbrunnen Kämmererstraße
  Pos.2 (VT=1 / SD=3 / SK=3 / RCD=1)
  Pos.3 (VT=? / SD=? / SK=? / RCD=?)
  Pos.4 (=?)
        - Schicksalsrad (Obermarkt)
  Pos.2 (VT=1 / SD=2 / SK=4 / RCD=1)
  Pos.3 (VT=? / SD=? / SK=? / RCD=?)
  Pos.4 (=?)
        - Schloßplatzbrunnen
  Pos.2 (VT=1 / SD=1 / SK=11 / RCD=10)
  Pos.3 (VT=? / SD=? / SK=? / RCD=?)
  Pos.4 (=?)
        - Brunnen 118er -Anlage_1
  Pos.2 (VT=? / SD=? / SK=? / RCD=?)
  Pos.3 (VT=? / SD=? / SK=? / RCD=?)
  Pos.4 (=?)
        - Brunnen 118er -Anlage_2
  Pos.2 (VT=? / SD=? / SK=? / RCD=?)
  Pos.3 (VT=? / SD=? / SK=? / RCD=?)
  Pos.4 (=?)
        - Brunnenfontäne Energiekreisel
  Pos.2 (VT=1 / SD=1 / SK=7 / RCD=2)
  Pos.3 (VT=? / SD=? / SK=? / RCD=?)
  Pos.4 (=?)
        - Brunnen Hauptfriedhof
  Pos.2 (VT=1 / SD=4 / SK=5 / RCD=1)
  Pos.3 (VT=? / SD=? / SK=? / RCD=?)
  Pos.4 (=?)
        - Brunnen OV Leiselheim
  Pos.2 (VT=1 / SD=0 / SK=2 / RCD=1)
  Pos.3 (VT=? / SD=? / SK=? / RCD=?)
  Pos.4 (=?)
        - Weinbrunnen OV Pfeddersheim Inspektion mit OV Pfeddersheim
  Pos.2 (VT=? / SD=? / SK=? / RCD=?)
  Pos.3 (VT=? / SD=? / SK=? / RCD=?)
  Pos.4 (=?)
        - Bachlauf August-Emerath-Platz
  Pos.2 (VT=1 / SD=1 / SK=13 / RCD=9)
  Pos.3 (VT=? / SD=? / SK=? / RCD=?)
  Pos.4 (=?)
        - Brunnen OV Horchheim Inspektion mit OV Horchheim
        - Gerechtigkeitsbrunnen Inspektion mit Rathaus
  Pos.2 (VT=? / SD=? / SK=? / RCD=?)
  Pos.3 (VT=? / SD=? / SK=? / RCD=?)
  Pos.4 (=?)
        - Springbrunnen Albert-Schulte
  Pos.2 (VT=1 / SD=5 / SK=9 / RCD=2)
  Pos.3 (VT=? / SD=? / SK=? / RCD=?)
  Pos.4 (=?)
        - Wassergarten Albert-Schulte
  Pos.2 (VT=1 / SD=9 / SK=5 / RCD=3)
  Pos.3 (VT=? / SD=? / SK=? / RCD=?)
  Pos.4 (=?)
        - Fischbrunnen Lutherring
  Pos.2 (VT=1 / SD=3 / SK=5 / RCD=1)
  Pos.3 (VT=? / SD=? / SK=? / RCD=?)
  Pos.4 (=?)
        - Springbrunnenanlage Torturm
  Pos.2 (VT=2 / SD=? / SK=8 / RCD=2)
  Pos.3 (VT=? / SD=? / SK=? / RCD=?)
  Pos.4 (=?)
        - Brunnenfontäne Festplatz
  Pos.2 (VT=1 / SD=4 / SK=3 / RCD=1)
  Pos.3 (VT=? / SD=? / SK=? / RCD=?)
  Pos.4 (=?)
        - Steinwürfelbrunnen
  Pos.2 (VT=1 / SD=0 / SK=1 / RCD=0)
  Pos.3 (VT=? / SD=? / SK=? / RCD=?)
  Pos.4 (=?)

Uhren

        - Ev. Kirche Heppenheim Wormser Landstraße, 67551 Worms
  Pos.2 (VT=? / SD=? / SK=? / RCD=?)
  Pos.3 (VT=? / SD=? / SK=? / RCD=?)
  Pos.4 (=?)
        - Ev. Kirche Hochheim Binger Straße, 67549 Worms
  Pos.2 (VT=? / SD=? / SK=? / RCD=?)
  Pos.3 (VT=? / SD=? / SK=? / RCD=?)
  Pos.4 (=?)
        - Ev. Kirche Neuhausen Stiftstraße, 67549 Worms
  Pos.2 (VT=? / SD=? / SK=? / RCD=?)
  Pos.3 (VT=? / SD=? / SK=? / RCD=?)
  Pos.4 (=?)
        - Kath. Kirche Wiesoppenheim Oberwiesenstraße, 67551 Worms
  Pos.2 (VT=? / SD=? / SK=? / RCD=?)
  Pos.3 (VT=? / SD=? / SK=? / RCD=?)
  Pos.4 (=?)
        - Simultankirche Pfeddersheim Lutherstaße, 67551 Worms
  Pos.2 (VT=3 / SD=40 / SK=44 / RCD=6)
  Pos.3 (VT=? / SD=? / SK=? / RCD=?)
  Pos.4 (=?)
        - Kirchturmuhr Weinsheim Weinsheimer Hauptstraße, 67551 Worms
  Pos.2 (VT=? / SD=? / SK=? / RCD=?)
  Pos.3 (VT=? / SD=? / SK=? / RCD=?)
  Pos.4 (=?)
        - Turmuhr Rathaus Marktplatz 2, 67547 Worms Inspektion mit Rathaus
  Pos.2 (VT=? / SD=? / SK=? / RCD=?)
  Pos.3 (VT=? / SD=? / SK=? / RCD=?)
  Pos.4 (=?)
        - Turmuhr Rheindürkheim Kirchstraße, 67550 Worms Inspektion mit OV Rheindürkheim
  Pos.2 (VT=? / SD=? / SK=? / RCD=?)
  Pos.3 (VT=? / SD=? / SK=? / RCD=?)
  Pos.4 (=?)
        - Turmuhr Nibelungenschule Berliner Ring, 67547 Worms Inspektion Nibelungenschule
  Pos.2 (VT=? / SD=? / SK=? / RCD=?)
  Pos.3 (VT=? / SD=? / SK=? / RCD=?)
  Pos.4 (=?)

Sonstige Objekte

        - Gebäude Stelzengasse 11, 67549 Worms
  Pos.2 (VT=2 / SD=37 / SK=14 / RCD=1)
  Pos.3 (VT=? / SD=? / SK=? / RCD=?)
  Pos.4 (=?)
        - Willy-Brandt-Ring 21 Willy-Brandt-Ring 21, 67547 Worms
  Pos.2 (VT=2 / SD=16 / SK=17 / RCD=6)
  Pos.3 (VT=? / SD=? / SK=? / RCD=?)
  Pos.4 (=?)
        - Oberwiesenstraße 1 u 3 Oberwiesenstr. 1u.3, 67551 Worms
  Pos.2 (VT=? / SD=? / SK=? / RCD=?)
  Pos.3 (VT=? / SD=? / SK=? / RCD=?)
  Pos.4 (=?)
        - GU Hüttenstr. 4
  Pos.2 (VT=1 / SD=2 / SK=3 / RCD=2)
  Pos.3 (VT=? / SD=? / SK=? / RCD=?)
  Pos.4 (=?)
        - Berggasse 9 (Gärtnerei Busch) Berggasse 9, 67549 Worms
  Pos.2 (VT=1 / SD=25 / SK=11 / RCD=1)
  Pos.3 (VT=? / SD=? / SK=? / RCD=?)
  Pos.4 (=?)
  Pos.5 (=?)
        - Sängerhalle Neuhausen Schäferstraße 54, 67549 Worms
  Pos.2 (VT=3 / SD=57 / SK=78 / RCD=17)
  Pos.3 (VT=? / SD=? / SK=? / RCD=?)
  Pos.4 (=?)
  Pos.5 (=?)
        - Friedrichstraße Friedrichstrasse 20, 67547 Worms
  Pos.2 (VT=1 / SD=44 / SK=78 / RCD=1)
  Pos.3 (VT=? / SD=? / SK=? / RCD=?)
  Pos.4 (=?)
        - Am Rhein 1b Am Rhein 1b, 67549 Worms
  Pos.2 (VT=? / SD=? / SK=? / RCD=?)
  Pos.3 (VT=? / SD=? / SK=? / RCD=?)
  Pos.4 (=?)
        - Am Rhein 1c Am Rhein 1c, 67549 Worms
  Pos.2 (VT=? / SD=? / SK=? / RCD=?)
  Pos.3 (VT=? / SD=? / SK=? / RCD=?)
  Pos.4 (=?)

Dienstleister

        - Hessischer Hof Kirchstraße 1, 67550 Worms
  Pos.2 (VT=9 / SD=159 / SK=274 / RCD=81)
  Pos.3 (VT=4 / SD=? / SK=60 / RCD=?)
  Pos.4 (=24)
  Pos.5 (=?)

Alle Angaben erfolgen nach bestem Wissen, jedoch ohne Gewähr. Änderungen, Irrtümer und Fehler bleiben ausdrücklich vorbehalten.

## I-116398 Inspektion von elektrischen Anlagen nach DIN VDE 0105-100,
Datum: 15.01.2026

### Titel 1 Bestandserfassung der Elektroverteiler, Stromkreise und ortsfesten Betriebsmittel

**Ausführungsbeschreibung 1 - Aufnahme, Prüfung, Korrektur und Ergänzung der Vertei**
*- Aufnahme, Prüfung, Korrektur und Ergänzung der Verteiler in den entsprechenden*
- Aufnahme, Prüfung, Korrektur und Ergänzung der Verteiler in den entsprechenden Grundrissplan:
- Die Verteiler sind gemäß den Vorgaben zu beschriften. Zusätzlich ist die Kennzeichnung nach dem Anlagenkennzeichnungssystem (AKS) der Stadtverwaltung Worms gemäß GEFMA 924 vorzunehmen. Die AKS‑Schlüssel der Ebenen 15 sind den Grundrissplänen zu entnehmen, die Ebenen 69 sind im Titel 2.01 und 3.01 aufgeführt. Eine ausführliche Beschreibung des AKS einschließlich Beispielen wird nach Beauftragung über die Cloud‑Plattform bereitgestellt.

- Darstellung der Verteilerpositionen in die vom Auftraggeber bereitgestellten Grundrisspläne. Die Grundrisspläne werden als PDF‑Dateien zur Verfügung gestellt. Die Kennzeichnung im Plan entspricht der Verteilerbeschriftung.

- Elektronische Übermittlung der aktualisierten Grundrisspläne über die bereitgestellte Cloud‑Plattform. Die Dateien sind so zu benennen, dass Liegenschaft und Stockwerk eindeutig erkennbar sind (z. B.: Rathaus_2.OG.pdf).

- Aufnahme der Verteilerlegende eines Verteilers:
- Ermittlung aller im Verteiler befindlichen Stromkreise (nur sofern die Verteilung nicht bereits in der Cloud‑Plattform dokumentiert ist).

- Erstellung einer Verteilerlegende in der vom Auftraggeber bereitgestellten MS‑Excel‑Tabellenvorlage. Die Tabelle ist nach Fertigstellung auszudrucken und im Verteiler in einer Plantasche anzubringen.

- Elektronische Übermittlung der zugehörigen MS‑Excel‑Tabelle an den Auftraggeber über eine Cloud‑Plattform. Die Datei ist so zu benennen, dass Liegenschaft, Etage und Standort des Verteilers eindeutig erkennbar sind (z. B.: Rathaus_2.OG_UV2.3.xlsx).

- Aufnahme, Prüfung, Korrektur und Ergänzung der ortsfesten Betriebsmittel in einen Grundriss

- Elektronische Aufnahme der ortsfesten elektrischen Betriebsmittel in die vom Auftraggeber bereitgestellten Grundrisspläne. Die Grundrisspläne werden als PDF‑Dateien zur Verfügung gestellt. Die Bezeichnung der aufgenommenen Betriebsmittel ist so vorzunehmen, dass Betriebsmitteltyp und zugeordneter Stromkreis eindeutig erkennbar sind (z. B.: Elektroheizkörper_02_1F12).
- Zu prüfende ortsfeste Betriebsmittel sind elektrische Betriebsmittel, die fest mit dem Gebäude verbunden sind. Sie können fest angeschlossen oder über eine Steckverbindung mit dem elektrischen Netz verbunden sein.
- Die Betriebsmittel sind eindeutig und gemäß den Vorgaben zu beschriften. Zusätzlich ist die Kennzeichnung nach dem Anlagenkennzeichnungssystem (AKS) der Stadtverwaltung Worms gemäß GEFMA 924 vorzunehmen. Die AKS‑Schlüssel der Ebenen 15 sind den Grundrissplänen zu entnehmen, die Ebenen 69 sind im Titel 4 und 5 aufgeführt. Eine ausführliche Beschreibung des AKS einschließlich Beispielen wird nach Beauftragung über die Cloud‑Plattform bereitgestellt.
- Die zu prüfenden Betriebsmittel umfassen unter anderem folgende Geräte und Anlagen:
        - Brandmelde- / Brandwarnanlagen (Zentrale).
        - Sicherheitsbeleuchtung (Zentralen).
- Sicherheitsbeleuchtung mit Überwachungszentrale
für Einzelbatterieleuchten.
        - Sprachalarmierungsanlagen (Zentralen).
        - Einbruchmeldeanlage (Zentrale).
        - Rufanlage für barrierefreie Toilettenanlage.
        - RWA Anlage (Zentrale).
        - Feststellanlagen für Brandschutztüren.
        - Automatiktür.
        - Rolltorsteuerung.
        - Trennvorhangsteuerung.
        - elektrisch betriebener Basketballkorb.
        - Tribünensteuerung.
        - Laborkühlschrank.
        - Leitungsspülstation der Wasserversorgung.
        - Händetrockner in den Gebäuden.
        - ortsfeste Elektroheizkörper.
        - ortsfeste Klimagerät.
        - Durchlauferhitzer.
        - Warmwasserbereiter (Kleinspeicher 5-50 Liter).
        - Elektroheizstäbe (Warmwasserpufferspeicher).
        - Enthärtungsanlagen / Heizungswasseraufbereitung.
        - Abluftventilatoren.
        - Kompaktlüftungsgerät mit integrierter Regelung.
        - Entfeuchtungsgerät.
        - Pumpe eines Brunnens.
        - Wärmeerzeuger mit integrierter Regelung.
        - Hebeanlagen.
        - EDV-Rack-Systeme (Serverschrank).
        - und vergleichbare ortsfeste elektrische Betriebsmittel.

- Kennzeichnung der Betriebsmittel prüfen und bei Bedarf ergänzen.:
- Alle Verteiler sind bereits gekennzeichnet und zusätzlich gemäß Vorgabe mit einem AKS‑Schlüssel zu versehen.

- Alle ortsfesten elektrischen Geräte sind bereits gekennzeichnet und zusätzlich gemäß Vorgabe mit einem AKS‑Schlüssel zu versehen.

- Die Kennzeichnung erfolgt beispielsweise mit selbstklebenden Etiketten oder Beschriftungsband.

**1.01 Aufnahme, Prüfung, Korrektur und Ergänzung der Verteiler in den entsprechenden Grundrissplan**
Aufnahme, Prüfung, Korrektur und Ergänzung
der Verteiler in den entsprechenden Grundrissplan.,
wie in der Ausführungsbeschreibung zu Titel 1 beschrieben.

Durchführung, Dokumentation und Übermittlung.
Menge: 1825,000 Stk.

**1.02 Aufnahme der Verteilerlegende bis 36 Stromkreise**
Ermittlung der Stromkreise und Erstellung der Legende in einem Verteiler bis 36 Stromkreise,
wie in der Ausführungsbeschreibung zu Titel 1 beschrieben.

Durchführung, Dokumentation und Übermittlung.
Menge: 85,000 Stk.

**1.03 Aufnahme der Verteilerlegende bis 72 Stromkreise**
Ermittlung der Stromkreise und Erstellung der Legende in einem Verteiler bis 72 Stromkreise,
wie in der Ausführungsbeschreibung zu Titel 1 beschrieben.

Durchführung, Dokumentation und Übermittlung.
Menge: 15,000 Stk.

**1.04 Aufnahme der Verteilerlegende bis 108 Stromkreise**
Ermittlung der Stromkreise und Erstellung der Legende in einem Verteiler bis 120 Stromkreise,
wie in der Ausführungsbeschreibung zu Titel 1 beschrieben.

Durchführung, Dokumentation und Übermittlung.
Menge: 10,000 Stk.

**1.05 Kennzeichnung der Verteiler.**
Kennzeichnung der Verteiler,
wie in der Ausführungsbeschreibung zu Titel 1 beschrieben.

Durchführung, Dokumentation und Übermittlung
Menge: 1231,000 Stk

**1.06 Kennzeichnung der ortsfesten elektrischen Betriebsmittel**
Kennzeichnung der ortsfesten elektrischen Betriebsmittel.
wie in der Ausführungsbeschreibung zu Titel 1 beschrieben.

Durchführung, Dokumentation und Übermittlung.
Menge: 594,000 Stk.

### Titel 2 Prüfung der Elektroverteiler nach DIN VDE 0105-100

**Ausführungsbeschreibung 2 Die Prüfung der Elektroverteiler in den Gebäuden ist ge**
*Die Prüfung der Elektroverteiler in den Gebäuden ist gemäß nach DIN VDE 0105‑100*
Die Prüfung der Elektroverteiler in den Gebäuden ist nach dem, zum Zeitpunkt der Prüfung geltenden Stand der DIN VDE 0105‑100 durchzuführen, elektronisch zu dokumentieren und eindeutig jedem Verteiler zuzuordnen. Die Prüfungen aller im Gebäude befindlichen Elektroverteiler sowie der zugehörigen Endstromkreise umfassen mindestens folgende Leistungen:
- Besichtigen:
Besichtigung der im Gebäude befindlichen Elektroverteiler und Endstromkreise.

- Durchgängigkeit der Leiterverbindungen:
Messung der Durchgängigkeit der Leiterverbindungen aller im Gebäude befindlichen Elektroverteiler einschließlich der zugehörigen Endstromkreise.
- Isolationswiderstand:
- Durchführung der Isolationswiderstandsmessung aller im Gebäude befindlichen Elektroverteiler und Endstromkreise.
- Prüfspannung: Standardmäßig DC 500 V.
- Reduzierung der Prüfspannung auf DC 250 V, sofern fest angeschlossene Verbraucher vorhanden sind oder im Zweifelsfall eine Schädigung nicht ausgeschlossen werden kann.
- Ausnahmefälle: Bei fest angeschlossenen Verbrauchern, die nicht abgeschaltet werden können (z. B. EDV‑Racks), erfolgt die Prüfung ohne Isolationsmessung in diesem betroffenen Stromkreis.
- Dokumentation: Alle Abweichungen und nicht durchgeführten Messungen sind mit einem eindeutigen Hinweis im Messprotokoll nachvollziehbar zu vermerken.
- Automatische Abschaltung:
- Messung des Netzinnenwiderstands (Zi) zur Überprüfung der automatischen Abschaltung der dem Stromkreis zugeordneten Überstromschutzeinrichtung. Vergleich der Messwerte mit den Kenndaten
und der Wirksamkeit der dem Stromkreis zugeordneten Überstrom-Schutzeinrichtung.
- Messung der Fehlerschleifenimpedanz (Zs) zur Überprüfung der automatischen Abschaltung. Vergleich der Messwerte mit den Kenndaten und der Wirksamkeit der Überstromschutzeinrichtung. Zur Vermeidung einer ungewollten Auslösung der vorgeschalteten Fehlerstromschutzeinrichtung kann die Messung mit einem geeigneten Prüfstrom (z. B. 12 mA bei RCCB/RCBO mit IÄn = 30 mA) durchgeführt werden.
- Überprüfung der Fehlerstromschutzeinrichtungen (RCCB/RCBO) durch Messung von
-Imess (Fehlerstrom, der zur Abschaltung führt),
-ta (Auslösezeit) und
-Umess (anliegende Berührspannung während der Messung).
-Die Prüfung erfolgt mittels Strom‑Rampenprüfung. Zusätzlich sind Typ (A, AC, B, B+, F), IÄn, In und die Charakteristik der geprüften Schutzeinrichtung im Messprotokoll zu dokumentieren.
- Zusätzlicher Schutz:
Überprüfung zusätzlicher Schutzorgane, z. B. Überspannungsableiter.
- Prüfung der Phasenfolge:
Messung der Phasenfolge an Drehstromsteckdosen auf Rechtsdrehfeld. Die Ergebnisse sind in den Bemerkungen des Prüfprotokolls zu dokumentieren.
- Funktionsprüfung:
Funktionsprüfung von NOT‑AUS‑Einrichtungen sowie RCCB/RCBO durch Betätigung des NOT‑AUS oder der Prüftaste der Fehlerstromschutzeinrichtung.
- Prüfung des Spannungsfalls:
Messung des Spannungsfalls der Endstromkreise (z. B. Steckdosen) in Bezug auf die vorgeschaltete Überstromschutzeinrichtung.
- Messung des Erdwiderstands:
Messung des Erderwiderstands der Anlage. Um annähernde Werte zu erhalten und eine Abschaltung der Anlage bzw. eine Auftrennung der Erdungsanlage zu vermeiden, kann die Messung der Fehlerschleifenimpedanz (Zs) mittels Hilfserder durchgeführt werden.
- Dokumentation:
- Erstellung eines Prüfprotokolls zu jedem einzelnen Elektroverteiler gemäß nach DIN VDE 0105‑100.
- Erstellung eines Mängelprotokolls zu den geprüften Elektroverteilern.
- Fotodokumentation der Elektroverteiler sowohl mit als auch ohne Berührungsschutzabdeckungen. Zusätzlich werden festgestellte Mängel an Elektroverteilern und Endstromkreisen fotografisch erfasst. Ebenfalls sind Aufnahmen der jeweiligen Verteilernummern sowie der zugehörigen AKS‑Schlüssel anzufertigen.
- Thermografieaufnahmen der einzelnen Elektroverteiler.
- Bemerkungen zu jedem Elektroverteiler, einschließlich Hinweisen zu Spannungsfall, Drehfeld der Drehstromsteckdosen und die Empfehlungen zur Mängelbeseitigung.
- Der Auftraggeber stellt dem Auftragnehmer eine MS‑Excel‑Tabelle zur Verfügung. Diese Vorlage enthält ein Blanko-Prüfprotokoll. In dieses Excel-Datei sind alle Stromkreise des zu prüfenden Verteilers einzutragen. Enthaltene Hilfstexte und Kommentare unterstützen den Prüfer bei den Eintragungen in die Tabellenbereiche. Die Datei entsprechend der Verteilerbezeichnung (z. B.: Rathaus_2.OG_UV2.3.xlsx) zu benennen. Das ausgefüllte Prüfprotokoll ist dem Auftraggeber elektronisch über die bereitgestellte Cloud‑Plattform zu übermitteln.
- Prüftiefe der Elektroverteilungen und Endstromkreise:
- Elektroverteiler 100%
- Endstromkreise 100%
- Steckdosen 100%

Die Prüfung gilt als ordnungsgemäß ausgeführt, wenn:
- alle Steckdosen eines Stromkreises auf die Durchgängigkeit der Leiterverbindungen geprüft wurden und die letzte Steckdose eines Stromkreises zusätzlich auf die automatische Abschaltung geprüft wurde.

- RCCB, RCBO 100%
- Isolationswiderstand 100%
- Beleuchtung berührbar 100%
- Erdungswiderstand an Hauptverteiler 100%

**2.01 Dokumentation der Prüfung eines Elektroverteilers (AKS HV-443--10 / UV-444)**
Dokumentation der Prüfung eines Elektroverteilers,
wie in der Ausführungsbeschreibung zu Titel 2 beschrieben.

Durchführung, Dokumentation und Übermittlung
Menge: 1125,000 Stk.

**2.02 Thermographie eines Elektroverteilers**
Thermographie eines Elektroverteilers,
wie in der Ausführungsbeschreibung zu Titel 2 beschrieben.

Durchführung, Dokumentation und Übermittlung
Menge: 1125,000 Stk.

**2.03 Prüfung eines einphasigen Stromkreises**
Prüfung eines einphasigen Stromkreises durch besichtigen,
wie in der Ausführungsbeschreibung zu Titel 2 beschrieben.

Durchführung, Dokumentation und Übermittlung
Menge: 16569,000 Stk.

**2.04 Prüfung eines dreiphasigen Stromkreises**
Prüfung eines dreiphasigen Stromkreises durch besichtigen,
wie in der Ausführungsbeschreibung zu Titel 2 beschrieben.

Durchführung, Dokumentation und Übermittlung
Menge: 3935,000 Stk.

**2.05 Prüfung einer Fehlerstromschutzeinrichtung (RCCB)**
Prüfung einer Fehlerstromschutzeinrichtung (RCCB)
wie in der Ausführungsbeschreibung zu Titel 2 beschrieben.

Durchführung, Dokumentation und Übermittlung
Menge: 1810,000 Stk.

**2.06 Prüfung einer Fehlerstromschutzeinrichtung (RCBO)**
Prüfung einer Fehlerstromschutzeinrichtung (RCBO),
wie in der Ausführungsbeschreibung zu Titel 2 beschrieben.

Durchführung, Dokumentation und Übermittlung
Menge: 2276,000 Stk.

**2.07 Prüfung des Isolationswiderstandes**
Prüfung des Isolationswiderstands der Zuleitung sowie der Endstromkreise der Verteileranlagen,
wie in der Ausführungsbeschreibung zu Titel 2 beschrieben.

Durchführung, Dokumentation und Übermittlung
Menge: 22050,000 Stk.

**2.08 Prüfung eines NOT-AUS**
Prüfung eines NOT-AUS,
wie in der Ausführungsbeschreibung zu Titel 2 beschrieben.

Durchführung, Dokumentation und Übermittlung
Menge: 438,000 Stk.

**2.09 Prüfung auf Durchgängigkeit der Leiterverbindungen einer Steckdose**
Prüfung auf Durchgängigkeit der Leiterverbindungen bei
Schuko-Steckdose Stromkreisen,
wie in der Ausführungsbeschreibung zu Titel 2 beschrieben.

Durchführung, Dokumentation und Übermittlung
Menge: 26761,000 Stk.

**2.10 Prüfung der letzten Steckdose eines Stromkreises einphasig**
Prüfung der letzten Steckdose eines Stromkreises
einphasig, wie in der Ausführungsbeschreibung zu Titel 2 beschrieben.

Durchführung, Dokumentation und Übermittlung
Menge: 6535,000 Stk.

**2.11 Prüfung der letzten Steckdose eines Stromkreises dreiphasig**
Prüfung der letzten Steckdose eines Stromkreises
dreiphasig, wie in der Ausführungsbeschreibung zu Titel 2 beschrieben.

Durchführung, Dokumentation und Übermittlung
Menge: 317,000 Stk.

**2.12 Prüfung des Erdungswiderstandes der Elektrischen Anlagen**
Prüfung des Erdungswiderstandes der elektrischen Anlage,
wie in der Ausführungsbeschreibung zu Titel 2 beschrieben.

Durchführung, Dokumentation und Übermittlung
Menge: 170,000 Stk.

### Titel 3 Prüfung der Schaltschränke der Anlagenautomationen VDI3814 nach DIN VDE 0105-100

**Ausführungsbeschreibung 3 Die Prüfung der Schaltschränke der Gebäudeautomation in**
*Die Prüfung der Schaltschränke der Gebäudeautomation in den Gebäuden ist gemäß*
Die Prüfung der Schaltschränke der Gebäudeautomation in den Gebäuden ist nach dem, zum Zeitpunkt der Prüfung geltenden Stand der DIN VDE 0105‑100 durchzuführen, elektronisch zu dokumentieren und eindeutig jede Anlage zuzuordnen. Die Prüfungen aller im Gebäude befindlichen Schaltschränke sowie der zugehörigen Endstromkreise umfassen mindestens folgende Leistungen:

- Besichtigen:
Besichtigung der im Gebäude befindlichen Elektroverteiler und Endstromkreise.

- Durchgängigkeit der Leiterverbindungen:
Messung der Durchgängigkeit der Leiterverbindungen aller im Gebäude befindlichen Elektroverteiler einschließlich der zugehörigen Endstromkreise.
- Isolationswiderstand:
- Durchführung der Isolationswiderstandsmessung aller im Gebäude befindlichen Elektroverteiler und Endstromkreise.
- Prüfspannung: Standardmäßig DC 500 V.
- Reduzierung der Prüfspannung auf DC 250 V, sofern fest angeschlossene Verbraucher vorhanden sind oder im Zweifelsfall eine Schädigung nicht ausgeschlossen werden kann.
- Ausnahmefälle: Bei fest angeschlossenen Verbrauchern, die nicht abgeschaltet werden können (z. B. EDV‑Racks), erfolgt die Prüfung ohne Isolationsmessung in diesem betroffenen Stromkreis.
- Dokumentation: Alle Abweichungen und nicht durchgeführten Messungen sind mit einem eindeutigen Hinweis im Messprotokoll nachvollziehbar zu vermerken.
- Automatische Abschaltung:
- Messung des Netzinnenwiderstands (Zi) zur Überprüfung der automatischen Abschaltung der dem Stromkreis zugeordneten Überstromschutzeinrichtung. Vergleich der Messwerte mit den Kenndaten
und der Wirksamkeit der dem Stromkreis zugeordneten Überstrom-Schutzeinrichtung.

- Messung der Fehlerschleifenimpedanz (Zs) zur Überprüfung der automatischen Abschaltung. Vergleich der Messwerte mit den Kenndaten und der Wirksamkeit der Überstromschutzeinrichtung. Zur Vermeidung einer ungewollten Auslösung der vorgeschalteten Fehlerstromschutzeinrichtung kann die Messung mit einem geeigneten Prüfstrom (z. B. 12 mA bei RCCB/RCBO mit IÄn = 30 mA) durchgeführt werden.
- Überprüfung der Fehlerstromschutzeinrichtungen (RCCB/RCBO) durch Messung von
-Imess (Fehlerstrom, der zur Abschaltung führt),
-ta (Auslösezeit) und
-Umess (anliegende Berührspannung während der Messung).
-Die Prüfung erfolgt mittels Strom‑Rampenprüfung. Zusätzlich sind Typ (A, AC, B, B+, F), IÄn, In und die Charakteristik der geprüften Schutzeinrichtung im Messprotokoll zu dokumentieren.
- Zusätzlicher Schutz:
Überprüfung zusätzlicher Schutzorgane, z. B. Überspannungsableiter.
- Prüfung der Phasenfolge:
Messung der Phasenfolge an Drehstromsteckdosen auf Rechtsdrehfeld. Die Ergebnisse sind in den Bemerkungen des Prüfprotokolls zu dokumentieren.
- Funktionsprüfung:
Funktionsprüfung von NOT‑AUS‑Einrichtungen sowie RCCB/RCBO durch Betätigung des NOT‑AUS oder der Prüftaste der Fehlerstromschutzeinrichtung.
- Prüfung des Spannungsfalls:
Messung des Spannungsfalls der Endstromkreise (z. B. Steckdosen) in Bezug auf die vorgeschaltete Überstromschutzeinrichtung.
- Dokumentation:
- Erstellung eines Prüfprotokolls zu jedem einzelnen Schaltschränke gemäß nach DIN VDE 0105‑100.
- Erstellung eines Mängelprotokolls zu den geprüften Schaltschränken.
- Fotodokumentation der Elektroverteiler sowohl mit als auch ohne Berührungsschutzabdeckungen. Zusätzlich werden festgestellte Mängel an Elektroverteilern und Endstromkreisen fotografisch erfasst. Ebenfalls sind Aufnahmen der jeweiligen Verteilernummern sowie der zugehörigen AKS‑Schlüssel.
- Thermografieaufnahmen der einzelnen Schaltschränke.
- Bemerkungen zu jedem Schaltschrank, einschließlich Hinweisen zu Spannungsfall, Drehfeld der Drehstromsteckdosen und die Empfehlungen zur Mängelbeseitigung.
- Der Auftraggeber stellt dem Auftragnehmer eine MS‑Excel‑Tabelle zur Verfügung. Diese Vorlage enthält ein Blanko-Prüfprotokoll. In dieses Excel-Datei sind alle Stromkreise des zu prüfenden Verteilers einzutragen. Enthaltene Hilfstexte und Kommentare unterstützen den Prüfer bei den Eintragungen in die Tabellenbereiche. Die Datei entsprechend der Verteilerbezeichnung (z. B.: Rathaus_2.OG_UV2.3.xlsx) zu benennen. Das ausgefüllte Prüfprotokoll ist dem Auftraggeber elektronisch über die bereitgestellte Cloud‑Plattform zu übermitteln.
- Prüftiefe der Schaltschränke und Endstromkreise:
- Elektroverteiler 100%
- Endstromkreise 100%
- Steckdosen 100%

Die Prüfung gilt als ordnungsgemäß ausgeführt, wenn:
- alle Steckdosen eines Stromkreises auf die Durchgängigkeit der Leiterverbindungen geprüft wurden und die letzte Steckdose eines Stromkreises zusätzlich auf die automatische Abschaltung geprüft wurde.

- RCCB, RCBO 100%
- Isolationswiderstand 100%
- Beleuchtung berührbar 100%
- Erdungswiderstand an Hauptverteiler 100%

**3.01 Dokumentation der Prüfung eines Schaltschrankes einer Anlagenautomation (AKS 482--10)**
Dokumentation der Prüfung eines Schaltschrankes einer
Anlagenautomation, wie in der Ausführungsbeschreibung
zu Titel 3 beschrieben.

Durchführung, Dokumentation und Übermittlung
Menge: 106,000 Stk.

**3.02 Thermographie eines Schaltschrankes einer Anlagenautomation**
Thermographie eines Schaltschrankes einer Anlagenautomation,
wie in der Ausführungsbeschreibung zu Titel 3 beschrieben.

Durchführung, Dokumentation und Übermittlung
Menge: 106,000 Stk.

**3.03 Prüfung eines einphasigen Stromkreises**
Prüfung eines einphasigen Stromkreises, durch besichtigen,
wie in der Ausführungsbeschreibung zu Titel 3 beschrieben.

Durchführung, Dokumentation und Übermittlung
Menge: 742,000 Stk.

**3.04 Prüfung eines dreiphasigen Stromkreises**
Prüfung eines dreiphasigen Stromkreises, durch besichtigen,
wie in der Ausführungsbeschreibung zu Titel 3 beschrieben.

Durchführung, Dokumentation und Übermittlung
Menge: 450,000 Stk.

**3.05 Prüfung einer Fehlerstromschutzeinrichtung (RCCB)**
Prüfung einer Fehlerstromschutzeinrichtung (RCCB),
wie in der Ausführungsbeschreibung zu Titel 3 beschrieben.

Durchführung, Dokumentation und Übermittlung
Menge: 200,000 Stk.

**3.06 Prüfung einer Fehlerstromschutzeinrichtung (RCBO)**
Prüfung einer Fehlerstromschutzeinrichtung (RCBO),
wie in der Ausführungsbeschreibung zu Titel 3 beschrieben.

Durchführung, Dokumentation und Übermittlung
Menge: 350,000 Stk.

**3.07 Prüfung des Isolationswiderstandes**
Prüfung des Isolationswiderstands der Zuleitung sowie der Endstromkreise der Schaltschrankanlage, wie in der Ausführungsbeschreibung zu Titel 3 beschrieben.

Durchführung, Dokumentation und Übermittlung
Menge: 1530,000 Stk.

**3.08 Prüfung auf Durchgängigkeit der Leiterverbindungen einer Steckdose**
Prüfung auf Durchgängigkeit der Leiterverbindungen bei
Schuko-Steckdose Stromkreisen,
wie in der Ausführungsbeschreibung zu Titel 3 beschrieben.

Durchführung, Dokumentation und Übermittlung
Menge: 612,000 Stk.

**3.09 Prüfung der letzten Steckdose eines Stromkreises einphasig**
Prüfung der letzten Steckdose eines Stromkreises
einphasig, wie in der Ausführungsbeschreibung zu Titel 3 beschrieben.

Durchführung, Dokumentation und Übermittlung
Menge: 275,000 Stk.

**3.10 Prüfung der letzten Steckdose eines Stromkreises dreiphasig**
Prüfung der letzten Steckdose eines Stromkreises
dreiphasig, wie in der Ausführungsbeschreibung zu Titel 3 beschrieben.

Durchführung, Dokumentation und Übermittlung
Menge: 150,000 Stk.

### Titel 4 Prüfung der ortsfesten elektrischen Betriebsmittel nach DIN VDE 0702

**Ausführungsbeschreibung 4 Die Prüfung der ortsfesten elektrischen Geräte in den G**
*Die Prüfung der ortsfesten elektrischen Geräte in den Gebäuden ist gemäß nach*
Die Prüfung der ortsfesten elektrischen Geräte in den Gebäuden ist dem, zum Zeitpunkt der Prüfung geltenden Stand der nach DIN VDE 0702 durchzuführen, vollständig zu dokumentieren und eindeutig jedem Gerät zuzuordnen. Die Prüfungen der im Gebäude befindlichen ortsfesten Geräte umfassen mindestens folgende Leistungen:

- Sichtprüfung:
- Sichtprüfung des ortsfesten elektrischen Geräts auf äußerliche Beschädigungen, insbesondere an:

        - Gehäuse.
        - Anschlussleitung.
        - Netzstecker.
        - Biegeschutz.
        - Zugentlastung.
- Schaltern und Bedienelementen
- Befestigungen und Halterungen
- Kabelverschraubungen
- Schutzabdeckungen
- Kennzeichnungen und Typenschildern

- Messung des Schutzleiterwiderstandes:
- Der Schutzleiterwiderstand (Rpe) des ortsfesten elektrischen Geräts
muss bei Anschlussleitungen bis 5 m ≤ 0,3 Ù,
zuzüglich 0,1 Ù für jede weiteren 7,5 m betragen.

- Rpe ist zu messen zwischen dem Gerätegehäuse und:
- dem Schutzkontakt des Gerätesteckers oder
- dem Schutzkontakt am netzseitigen Ende eines fest angeschlossenen Geräts.

- Der Schutzleiter muss im gesamten Verlauf in ordnungsgemäßem Zustand sein.

- Messung des Isolationswiderstandes:
- Die Messung des Isolationswiderstands (Riso) des ortsfesten elektrischen Geräts darf die folgenden Grenzwerte der jeweiligen Schutzklasse nicht unterschreiten:
Schutzklasse I (SK I):
Riso ≥ 0,3 MÙ bei Betriebsmitteln mit Heizleistung ≤ 3,5 kW
Riso ≥ 1 MÙ bei allen übrigen Betriebsmitteln
Schutzklasse II (SK II): Riso ≥ 2 MÙ
Schutzklasse III (SK III): Riso ≥ 0,25 MÙ

- Alternativmessung bei nicht abschaltbaren Geräten
- Ist eine Messung des Isolationswiderstands bei Geräten der SK I oder SK II nicht möglich, weil das Gerät nicht abgeschaltet werden kann, ist eine Ableitstrommessung am netzseitigen Ende des fest angeschlossenen Geräts durchzuführen.
- Dies kann durch folgende Messverfahren erfolgen:
- Direktes Messverfahren: Messung mittels Strommesszange um den Schutzleiter des angeschlossenen Geräts.
- Differenzstrom-Messverfahren: Messung mittels Strommesszange um Phase und Neutralleiter des angeschlossenen Geräts.um die Phase und den Neutralleiter des angeschlossenen Gerätes.

- Typische Geräte und Systeme, bei denen dies zutrifft:

- Brandmelde- / Brandwarnanlagen (Zentralen)
- Sicherheitsbeleuchtungsanlagen (Zentralen)
- Sprachalarmierungsanlagen (Zentralen)
- Einbruchmeldeanlagen (Zentralen)
- RWA‑Anlagen (Zentralen)
- EDV‑Racksysteme
- Geräte in Feuerwehrleitstellen
- Zutrittskontrollsysteme / Zeiterfassungssysteme
- Netzwerkswitche, Router und aktive IT‑Infrastruktur
- Videoüberwachungsanlagen (Recorder, Server, Monitore)
- Heizungs‑, Lüftungs‑ und Klimasteuerungen
- USV‑Anlagen (Unterbrechungsfreie Stromversorgungen)

- Messung des Schutzleiterstromes:
- Der Schutzleiterstrom (Ipe) eines ortsfesten elektrischen Geräts darf 3,5 mA nicht überschreiten.
- Bei ortsfesten elektrischen Geräten mit einer Heizleistung ≥ 3,5 kW darf der Schutzleiterstrom (Ipe) 10 mA nicht überschreiten.

- Messung des Berührstromes:
- Der Berührstrom eines Geräts ist zu messen, wenn nicht ausgeschlossen werden kann, dass am Gerät leitfähige, berührbare Teile vorhanden sind, die nicht mit dem Schutzleiter verbunden sind. Dies kann sowohl bei Geräten der Schutzklasse I (SK I) als auch der Schutzklasse II (SK II) der Fall sein.

- Dokumentation:
- Prüfprotokoll zu den einzelnen ortsfesten elektrischen Geräten gemäß nach DIN VDE 0702.

- Mängelprotokoll zu den einzelnen Geräten.

- Fotodokumentation der festgestellten Mängel an Geräten einschließlich der zugehörigen AKS‑Schlüssel.

- Der Auftraggeber stellt dem Auftragnehmer eine MS‑Excel‑Tabelle zur Verfügung. Diese Vorlage enthält ein Blanko-Prüfprotokoll. In dieses Excel-Datei sind alle Stromkreise des zu prüfenden Verteilers einzutragen. Enthaltene Hilfstexte und Kommentare unterstützen den Prüfer bei den Eintragungen in die Tabellenbereiche. Die Datei entsprechend der Verteilerbezeichnung (z. B.: Rathaus_2.OG_UV2.3.xlsx) zu benennen. Das ausgefüllte Prüfprotokoll ist dem Auftraggeber elektronisch über die bereitgestellte Cloud‑Plattform zu übermitteln.

**4.01 Prüfung einer Brandmelde- / Brandwarnanlage (Zentrale AKS 456--10)**
Prüfung einer Brandmelde- / Brandwarnanlage,
wie in der Ausführungsbeschreibung zu Titel 4 beschrieben.

Durchführung, Dokumentation und Übermittlung
Menge: 49,000 Stk.

**4.02 Prüfung einer Sicherheitsbeleuchtung (Zentralen AKS 445--20)**
Prüfung einer Sicherheitsbeleuchtung,
wie in der Ausführungsbeschreibung zu Titel 4 beschrieben.

Durchführung, Dokumentation und Übermittlung
Menge: 32,000 Stk.

**4.03 Prüfung einer Sicherheitsbeleuchtung (Überwachungszentrale für Einzelbatterieleuchten AKS 445--20)**
Prüfung einer Sicherheitsbeleuchtung (Überwachungszentrale
für Einzelbatterieleuchten), wie in der Ausführungsbeschreibung
zu Titel 4 beschrieben.

Durchführung, Dokumentation und Übermittlung
Menge: 40,000 Stk.

**4.04 Prüfung einer Sprachalarmierungsanlage (Zentralen AKS 454)**
Prüfung einer Sprachalarmierungsanlage (Zentralen),
wie in der Ausführungsbeschreibung zu Titel 4 beschrieben.

Durchführung, Dokumentation und Übermittlung
Menge: 18,000 Stk.

**4.05 Prüfung einer Einbruchmeldeanlage (Zentrale AKS 456)**
Prüfung einer Einbruchmeldeanlage (Zentrale),
wie in der Ausführungsbeschreibung zu Titel 4 beschrieben.

Durchführung, Dokumentation und Übermittlung
Menge: 18,000 Stk.

**4.06 Prüfung der Rufanlage für barrierefreie Toilettenanlage (AKS 452)**
Prüfung der Rufanlage für barrierefreie Toilettenanlage,
wie in der Ausführungsbeschreibung zu Titel 4 beschrieben.

Durchführung, Dokumentation und Übermittlung
Menge: 40,000 Stk.

**4.07 Prüfung einer RWA Anlage (Zentrale AKS 431--90)**
Prüfung einer RWA Anlage,
wie in der Ausführungsbeschreibung zu Titel 4 beschrieben.

Durchführung, Dokumentation und Übermittlung
Menge: 38,000 Stk.

**4.08 Prüfung der Feststellanlage einer Brandschutztüren (AKS 344--49)**
Prüfung der Feststellanlage einer Brandschutztüren,
wie in der Ausführungsbeschreibung zu Titel 4 beschrieben.

Durchführung, Dokumentation und Übermittlung
Menge: 70,000 Stk.

**4.09 Prüfung einer Automatiktür (AKS 344--24)**
Prüfung einer Automatiktür,
wie in der Ausführungsbeschreibung zu Titel 4 beschrieben.

Durchführung, Dokumentation und Übermittlung
Menge: 5,000 Stk.

**4.10 Prüfung einer Rolltorsteuerung (AKS 334--20)**
Prüfung einer Rolltorsteuerung,
wie in der Ausführungsbeschreibung zu Titel 4 beschrieben.

Durchführung, Dokumentation und Übermittlung
Menge: 16,000 Stk.

**4.11 Prüfung einer Trennvorhangsteuerung (AKS 372--43)**
Prüfung einer Trennvorhangsteuerung,
wie in der Ausführungsbeschreibung zu Titel 4 beschrieben.

Durchführung, Dokumentation und Übermittlung
Menge: 8,000 Stk.

**4.12 Prüfung eines elektrisch betriebenen Baskettballkorbes (AKS 372--42)**
Prüfung eines elektrisch betriebenen Basketballkorbes,
wie in der Ausführungsbeschreibung zu Titel 4 beschrieben.

Durchführung, Dokumentation und Übermittlung
Menge: 3,000 Stk.

**4.13 Prüfung einer Tribünensteuerung (AKS 372--10)**
Prüfung einer Tribünensteuerung,
wie in der Ausführungsbeschreibung zu Titel 4 beschrieben.

Durchführung, Dokumentation und Übermittlung
Menge: 2,000 Stk.

**4.14 Prüfung eines Laborkühlschrankes (AKS 733)**
Prüfung eines Laborkühlschrankes,
wie in der Ausführungsbeschreibung zu Titel 4 beschrieben.

Durchführung, Dokumentation und Übermittlung
.
Menge: 5,000 Stk.

**4.15 Prüfung einer Leitungsspülstationen der Wasserversorgung (AKS 419--74)**
Prüfung einer Leitungsspülstationen der Wasserversorgung,
wie in der Ausführungsbeschreibung zu Titel 4 beschrieben.

Durchführung, Dokumentation und Übermittlung
Menge: 25,000 Stk.

**4.16 Prüfung eines Händetrockners in den Gebäuden (AKS 421--17)**
Prüfung eines Händetrockners in den Gebäuden,
 wie in der Ausführungsbeschreibung zu Titel 4 beschrieben.

Durchführung, Dokumentation und Übermittlung
Menge: 31,000 Stk.

**4.17 Prüfung eines ortsfesten Elektroheizkörpers (AKS 421--17)**
Prüfung eines ortsfesten Elektroheizkörpers,
wie in der Ausführungsbeschreibung zu Titel 4 beschrieben.

Durchführung, Dokumentation und Übermittlung
Menge: 70,000 Stk.

**4.18 Prüfung eines ortsfesten Klimagerätes (AKS 432--20)**
Prüfung eines ortsfesten Klimagerätes,
wie in der Ausführungsbeschreibung zu Titel 4 beschrieben.

Durchführung, Dokumentation und Übermittlung
Menge: 43,000 Stk.

**4.19 Prüfung eines Durchlauferhitzers (AKS 412--30)**
Prüfung eines Durchlauferhitzers,
wie in der Ausführungsbeschreibung zu Titel 4 beschrieben.

Durchführung, Dokumentation und Übermittlung
Menge: 85,000 Stk.

**4.20 Prüfung eines Warmwasserbereiter (Kleinspeicher AKS 412--30)**
Warmwasserbereiter (Kleinspeicher 5-50 Liter),
wie in der Ausführungsbeschreibung zu Titel 4 beschrieben.

Durchführung, Dokumentation und Übermittlung
Menge: 200,000 Stk.

**4.21 Prüfung eines Elektroheizstabes (Warmwasserpufferspeicher AKS 412--14)**
Elektroheizstäbe (Warmwasserspeicher),
wie in der Ausführungsbeschreibung zu Titel 4 beschrieben.

Durchführung, Dokumentation und Übermittlung
Menge: 11,000 Stk.

**4.22 Prüfung einer Enthärtungsanlage / Heizungswasseraufbereitung (AKS 412--42)**
Enthärtungsanlage / Heizungswasseraufbereitung,
wie in der Ausführungsbeschreibung zu Titel 4 beschrieben.

Durchführung, Dokumentation und Übermittlung
Menge: 9,000 Stk.

**4.23 Prüfung eines Abluftventilators (AKS 430--10)**
Prüfung eines Abluftventilators,
wie in der Ausführungsbeschreibung zu Titel 4 beschrieben.

Durchführung, Dokumentation und Übermittlung
Menge: 10,000 Stk.

**4.24 Prüfung eines Kompaktlüftungsgerätes mit integrierter Regelung (AKS 430--21)**
Kompaktlüftungsgeräte mit integrierter Regelung,
wie in der Ausführungsbeschreibung zu Titel 4 beschrieben.

Durchführung, Dokumentation und Übermittlung
Menge: 155,000 Stk.

**4.25 Prüfung eines Wärmeerzeugers mit integrierter Regelung (AKS 421--10)**
Prüfung eines Wärmeerzeugers mit integrierter Regelung,
wie in der Ausführungsbeschreibung zu Titel 5 beschrieben.

Durchführung, Dokumentation und Übermittlung
Menge: 6,000 Stk.

**4.26 Prüfung eines EDV-Rack-Systems (Serverschrank AKS 457)**
Prüfung eines EDV-Rack-Systems (Serverschrank),
wie in der Ausführungsbeschreibung zu Titel 5 beschrieben.

Durchführung, Dokumentation und Übermittlung
Menge: 200,000 Stk.

**4.27 Entfeuchtungsgerät (AKS 430--90)**
Entfeuchtungsgerät,
wie in der Ausführungsbeschreibung zu Titel 4 beschrieben.

Durchführung, Dokumentation und Übermittlung
Menge: 2,000 Stk.

**4.28 Prüfung einer Pumpe eines Brunnens (AKS 434--90)**
Prüfung einer Pumpe eines Brunnens,
wie in der Ausführungsbeschreibung zu Titel 4 beschrieben.

Durchführung, Dokumentation und Übermittlung
Menge: 25,000 Stk.

### Titel 5 Prüfung der ortsfesten elektrischen Maschinen nach DIN VDE 0113-1

**Ausführungsbeschreibung 5 Die Prüfung der ortsfesten elektrischen Maschinen in de**
*Die Prüfung der ortsfesten elektrischen Maschinen in den Gebäuden ist dem, zum*
Die Prüfung der ortsfesten elektrischen Maschinen in den Gebäuden ist dem, zum Zeitpunkt der Prüfung geltenden Stand der nach DIN VDE 0113‑1 durchzuführen, zu dokumentieren und eindeutig jeder Maschine zuzuordnen. Die Prüfungen der im Gebäude befindlichen ortsfesten Maschinen umfassen mindestens folgende Leistungen:

- Sichtprüfung:
- Sichtprüfung des ortsfesten elektrischen Geräts auf äußerliche Beschädigungen, insbesondere an:

        - Gehäuse.
        - Anschlussleitung.
        - Netzstecker.
- Biegeschutz.
- Zugentlastung.
- Schaltern und Bedienelementen
- Befestigungen und Halterungen
- Kabelverschraubungen
- Schutzabdeckungen
- Kennzeichnungen und Typenschildern

Durchgängigkeit des Schutzleitersystems
Die Durchgängigkeit des Schutzleitersystems ist zu prüfen. Der Widerstand zwischen der PE‑Klemme des zugehörigen Verteilers und allen relevanten Teilen des Schutzleitersystems ist mit Prüfströmen zwischen 0,2 A und 10 A zu messen. Der gemessene Wert ist mit Länge, Querschnitt und Material des Schutzleiters abzugleichen.
Der Schutzleiter muss im gesamten Verlauf in ordnungsgemäßem Zustand sein.

- Messung des Isolationswiderstandes:
- Die Messung des Isolationswiderstands (Riso) des ortsfesten elektrischen Geräts darf die folgenden Grenzwerte der jeweiligen Schutzklasse nicht unterschreiten:
Schutzklasse I (SK I):
Riso ≥ 0,3 MÙ bei Betriebsmitteln mit Heizleistung ≤ 3,5 kW
Riso ≥ 1 MÙ bei allen übrigen Betriebsmitteln.

- Ist eine Messung des Isolationswiderstandes bei
Maschinen der SK I nicht möglich,
da das Gerät nicht abgeschaltet werden kann,
muss eine Ableitstrommessung am netzseitigen Ende der
feste angeschlossenen Maschine durchgeführt werden.
Dies kann mit folgenden Messungen bewerkstelligt werden:

- Direktes Messverfahren (mittels Strommesszange
um den Schutzleiter der angeschlossenen Maschine)

- Differenzstrom Messverfahren (mittels Strommesszange
um die Phase und den Neutralleiter der
angeschlossenen Maschine)

- Prüfung auf automatische Abschaltung:
- Überprüfung der automatischen Abschaltung des der Maschine übergeordneten Überstromschutzorgans mittels Messung der Fehlerschleifenimpedanz (Zs). Der Messwert ist mit den Kenndaten und der Wirksamkeit der dem Stromkreis zugeordneten Überstrom‑Schutzeinrichtung zu vergleichen.

- Um eine ungewollte Auslösung der vorgeschalteten Fehlerstrom‑Schutzeinrichtung zu vermeiden, kann die Messung der Fehlerschleifenimpedanz mit einem sinnvoll gewählten Prüfstrom durchgeführt werden (z. B. 12 mA bei einem RCCB oder RCBO mit einem Auslösedifferenzstrom IÄn von 30 mA).

- Schutz gegen Restspannung:
- Entladung aktiver Teile nach dem Ausschalten ≤ 5 s auf ≤ 60 V.

- Ist eine Messung der Restspannung aktiver Teile einer Maschine der Schutzklasse I nicht möglich, weil das Gerät nicht abgeschaltet werden kann, entfällt diese Messung.

- Dokumentation:
- Prüfprotokoll zu den einzelnen ortsfesten elektrischen Maschinen gemäß nach DIN VDE 0113‑1.

- Mängelprotokoll zu den einzelnen Maschinen.
- Fotodokumentation der festgestellten Mängel an Maschinen fotografisch erfasst. Ebenfalls sind Aufnahmen der jeweiligen Verteilernummern sowie der zugehörigen AKS‑Schlüssel.

- Der Auftraggeber stellt dem Auftragnehmer eine MS‑Excel‑Tabelle zur Verfügung. Diese Vorlage enthält ein Blanko-Prüfprotokoll. In dieses Excel-Datei sind alle Stromkreise des zu prüfenden Verteilers einzutragen. Enthaltene Hilfstexte und Kommentare unterstützen den Prüfer bei den Eintragungen in die Tabellenbereiche. Die Datei entsprechend der Verteilerbezeichnung (z. B.: Rathaus_2.OG_UV2.3.xlsx) zu benennen. Das ausgefüllte Prüfprotokoll ist dem Auftraggeber elektronisch über die bereitgestellte Cloud‑Plattform zu übermitteln.
.

**5.21 Prüfung einer Hebeanlage (AKS 411--50)**
Prüfung einer Hebeanlage,
wie in der Ausführungsbeschreibung zu Titel 5 beschrieben.

Durchführung, Dokumentation und Übermittlung
Menge: 21,000 Stk.
